# Maler- & Lackierarbeiten
Angebotsaufforderung (GAEB DA XML 3.2, DA83)
Projekt: byndl-MUSTER-EFH
Währung: EUR
Erstellt mit: byndl, byndl Bauplattform (byndl.de), 16.10.2026

## MAL Leistungsverzeichnis Maler- & Lackierarbeiten
Datum: 16.10.2026

### 00 Vorbemerkungen

*Hinweis*
MUSTER: Beispiel-Leistungsverzeichnis von byndl.de für ein Beispielprojekt – Kernsanierung eines Einfamilienhauses (Baujahr 1968) mit energetischer Modernisierung, rund 147 m² Bodenfläche, unbewohnt während der Bauzeit. Mengen, Maße, Preise und Annahmen gelten nur für dieses Beispiel und ersetzen weder Planung noch Bestandsaufnahme; Preise sind eine Kostenschätzung als Orientierung, verbindlich ist erst das Angebot eines Betriebs nach dem Ortstermin. Für ein eigenes Vorhaben entsteht das passende Leistungsverzeichnis unter byndl.de aus der Beschreibung des eigenen Projekts.
GRUNDLAGEN: Ausführung nach VOB Teil C, ATV DIN 18299 und ATV DIN 18363 (Maler- und Lackierarbeiten – Beschichtungen), für das Kleben des Malervlieses ATV DIN 18366 (Tapezierarbeiten) und für Putzergänzungen ATV DIN 18350 (Putz- und Stuckarbeiten). Beschichtungsstoffe für innen nach DIN EN 13300 (Nassabriebklasse, Deckvermögen); Oberflächengüten Q1–Q4 auf Putz nach dem Merkblatt „Putzoberflächen im Innenbereich“ des Bundesverbands der Gipsindustrie; ergänzend die BFS-Merkblätter. Vertragsgrundlage ist der byndl-Werkvertrag zum Pauschalfestpreis in Anlehnung an die VOB/B.
MATERIAL/SYSTEM: Wände EG/DG: glattes, überstreichbares Malervlies (ca. 150 g/m²) mit Dispersions-Vlieskleber, darauf Innen-Dispersionsfarbe weiß, matt, Nassabriebklasse 2 und Deckvermögen Klasse 2 nach DIN EN 13300, lösemittel- und emissionsarm (z. B. mit Umweltzeichen „Blauer Engel“ oder gleichwertig). Decke EG und Gipsplattenflächen DG: Innen-Dispersionsfarbe weiß matt, Nassabriebklasse 2; im Bad DG Innen-Dispersionsfarbe Nassabriebklasse 1, für Feuchträume geeignet. Keller: Dispersions-Silikatfarbe weiß (organischer Anteil höchstens 5 % nach DIN 18363) mit der zugehörigen Silikatgrundierung. Kellertreppe: zweikomponentige, wasserverdünnbare Epoxidharz-Bodenbeschichtung, Farbton grau, rutschhemmend durch Quarzsandeinstreuung. Stahlzargen: Korrosionsschutzgrundierung und Acryl-Buntlack seidenmatt, Farbton RAL 9016 passend zu den weißlackierten Türblättern. Grundierung und Beschichtung eines Systems stammen jeweils vom selben Hersteller; Mischsysteme sind unzulässig. Referenzprodukte gelten stets mit dem Zusatz „oder gleichwertig“.
UNTERGRUND/BESTAND: Baujahr 1968. Innenwände EG/DG: Kalkgipsputz auf Ziegelmauerwerk, mit Raufaser tapeziert und überstrichen. Nach der Entkernung sind Fehlstellen aus dem Rückbau zu erwarten (Befestigungs- und Dosenlöcher, Konsolen der ausgebauten Heizkörper, Rückbau der Wandfliesen in Küche, Gäste-WC und Bad, Anschlussflächen des zurückgebauten Schornsteins). Decke EG: Stahlbeton, geputzt, mit Altanstrich; im Arbeitszimmer nach Rückbau der Holzpaneeldecke Befestigungslöcher der Unterkonstruktion. Gipsplattenflächen DG: neu, vom Gewerk Trockenbau in Q3 gespachtelt und geschliffen übergeben. Keller: geputzte Wände aus Beton und Mauerwerk, unbeheizt und trocken, mit Altanstrich; Kellertreppe Stahlbeton; drei vorhandene Stahlzargen mit Altanstrich. Die Tragfähigkeit der Altanstriche ist vor Beginn zu prüfen (Gitterschnitt, Klebebandabriss, Kreidung). Die Eignung der angebotenen Beschichtungssysteme für die vorgefundenen Untergründe ist nach dem Ortstermin mit dem verbindlichen Angebot zuzusichern.
SCHNITTSTELLEN: Rückbau aller Bauteile (Wandfliesen, Paneele, Türen, Installationen) einschließlich Entsorgung: Gewerk Abbruch/Entkernung; das Entfernen der Tapeten ist dagegen Bestandteil dieses LV (Pos. 02.01.001). Schlitze und Durchbrüche für Elektro-, Sanitär-, Heizungs- und Lüftungsleitungen stellen die Gewerke Elektroinstallation, Sanitär, Heizung und Lüftung selbst her und schließen sie putzbündig. Abfangung des Wanddurchbruchs Küche/Wohnen mit Stahlträgern und Schließen der Deckenöffnungen: Gewerk Rohbau; Putzträger und Putz auf den Trägern sind Bestandteil dieses LV. Q3-Spachtelung der Gipsplatten: Gewerk Trockenbau. Untergrundvorbereitung der zu fliesenden Wandflächen und alle Fliesen: Gewerk Fliesenarbeiten. Außenlaibungen und WDVS: Gewerk Fassade (WDVS). Innerer Fensteranschluss (luftdichte Anschlussfolie): Gewerk Fenster/Türen; der Beiputz der Innenlaibungen ist Bestandteil dieses LV. Innenfensterbänke Eiche (vor dem Beiputz eingebaut), werkseitig beschichtete Türen und Zargen sowie die neuen Kellertürblätter: Gewerk Tischler / Innenausbau. Innenfutter der Dachfenster werkseitig beschichtet: Gewerk Dachdeckerarbeiten. Sockelleisten: Gewerk Bodenbelagsarbeiten. Kellerdeckendämmung ohne Beschichtung: Gewerk Trockenbau. Die Elektro-Endmontage (Schalter, Steckdosen, Leuchten) erfolgt nach den Malerarbeiten.
MENGEN/AUFMASS: Das vorläufige Angebot erfolgt auf Basis der in diesem LV angegebenen Mengen; eine Mengenprüfung durch den Bieter ist vor der vorläufigen Beauftragung nicht möglich und wird nicht vorausgesetzt. Nach vorläufiger Beauftragung sind Mengen und örtliche Gegebenheiten im Rahmen des Ortstermins bzw. anhand von Plänen und Unterlagen zu verifizieren; mit Abgabe des verbindlichen Angebots gelten die Mengen als vom Bieter geprüft. Die Wand- und Deckenflächen sind Richtwerte der Projektbeschreibung einschließlich der Laibungsflächen; als geschätzt gekennzeichnete Mengen sind bis zum verbindlichen Angebot zu prüfen. Vergütet wird ein Pauschalfestpreis auf Grundlage des verbindlichen Angebots; ein Abrechnungsaufmaß findet nicht statt. Eventual- und Bedarfspositionen (NEP) sind nicht im Pauschalfestpreis enthalten und werden nur auf Anordnung des Auftraggebers zum angebotenen Einheitspreis vergütet.
KALKULATION: In die Einheitspreise einzurechnen sind alle Nebenleistungen nach ATV DIN 18299, DIN 18363 und DIN 18366, jeweils Abschnitt 4.1, insbesondere loses Abdecken von Bauteilen, Gerüste bis 2 m Arbeitshöhe, Vorbereiten und Anmischen der Stoffe, Beseitigen eigener Abfälle einschließlich der abgelösten Tapeten, mehrere Arbeitsabschnitte mit den zugehörigen Anfahrten sowie Abnahme- und Übergabedokumentation. Ausgenommen sind die gesondert ausgeschriebenen Schutzmaßnahmen (Pos. 01.01.002 und 01.01.003). Baustrom und Bauwasser stellt der Auftraggeber kostenlos. Alle Preise netto zuzüglich der gesetzlichen Mehrwertsteuer.
BAUSTELLE/LOGISTIK: Zufahrt für LKW bis 7,5 t über die eigene Einfahrt, Lagerfläche auf dem Grundstück (ca. 60 m²); Beschichtungsstoffe sind frostfrei im Gebäude zu lagern. Das Haus ist während der gesamten Bauzeit unbewohnt. Arbeitszeiten werktags 7–18 Uhr, keine Sonderauflagen. Ein Container wird für dieses Gewerk nicht gestellt.
AUSFÜHRUNGSBEDINGUNGEN: Verarbeitung nur bei Luft- und Untergrundtemperaturen nach Herstellerangabe, für Dispersions- und Silikatfarben nicht unter +8 °C, für die Epoxidharzbeschichtung nicht unter +10 °C und mindestens 3 K über dem Taupunkt. Im unbeheizten Keller ist die Einhaltung vor Beginn zu prüfen und zu dokumentieren. Silikatfarbe greift Glas, Fensterrahmen und Metall an; angrenzende Bauteile sind vor Beginn der Silikatarbeiten abzukleben. Bautrocknung und Beheizung sind nicht Bestandteil dieses LV.
ABLAUF: Die Arbeiten erfolgen in mehreren Abschnitten: Tapetenentfernung unmittelbar nach der Entkernung; Putzergänzungen und Q2-Spachtelung nach dem Schließen aller Installationsschlitze und vor dem Estrich; Malervlies und Anstriche nach dem Estrich und vor der Parkettverlegung; Zargenlackierung im Keller vor dem Einhängen der neuen Türblätter. Restarbeiten nach der Zargen- und Türmontage sind einzurechnen.

### 01 Baustelleneinrichtung und Schutzmaßnahmen

#### 01.01 Baustelleneinrichtung und Schutzmaßnahmen

**01.01.001 Baustelleneinrichtung (einrichten, vorhalten, räumen)**
Einrichten, Vorhalten und Räumen der Baustelleneinrichtung für die Maler- und Lackierarbeiten in Erdgeschoss, Dachgeschoss und Keller über die gesamte Ausführungsdauer mit mehreren Arbeitsabschnitten. Enthalten sind An- und Abtransport von Geräten, Leitern und Arbeitsgerüsten bis 2 m Arbeitshöhe, die Einrichtung eines frostfreien Materiallagers im Gebäude und das Räumen nach Abschluss. Eigene Abfälle, Farbreste und Gebinde sind laufend zu sammeln und durch den Auftragnehmer zu entsorgen. Baustrom und Bauwasser stellt der Auftraggeber kostenlos.
Hinweis: Eine pauschale BE-Position, kein Container.
Menge: 1,000 psch

**01.01.002 Abdecken der Bodenflächen mit Abdeckvlies**
Abdecken der Bodenflächen in EG, DG und Keller während der Malerarbeiten mit rutschfestem, saugfähigem Abdeckvlies mit flüssigkeitsdichter Rückseite, Stöße überlappend verklebt und an den Wandanschlüssen mit Kreppband fixiert. Die Abdeckung schützt insbesondere den Heizestrich vor Farb- und Kleisterrückständen, die die spätere Verklebung des Parketts beeinträchtigen würden. Vorhalten für die Dauer der Arbeiten, Umsetzen zwischen den Arbeitsabschnitten, danach Aufnehmen und Entsorgen. Die Leistung geht über das als Nebenleistung geschuldete lose Abdecken hinaus.
Hinweis: Bodenflächen EG 75,0 + DG 72,0 + Keller 66,0 = 213,0 m².
Menge: 213,000 m²

**01.01.003 Abkleben der neuen Fenster-, Tür- und Dachfensterelemente**
Abkleben der neu eingebauten Fenster- und Türelemente an der Innenseite (Blendrahmen, Flügel, Beschläge und Glas) mit UV-beständigem, rückstandsfrei lösbarem Abklebeband und Abdeckfolie vor dem Beiputz und den Beschichtungsarbeiten. Umfang: Fenster F01–F10, Hebe-Schiebe-Tür, Haustür, fünf Kellerfenster sowie die Innenfutter der vier Dachfenster. Vorhalten bis zum Abschluss der Arbeiten am jeweiligen Element, danach rückstandsfrei entfernen und entsorgen. Die Leistung geht über das als Nebenleistung geschuldete lose Abdecken hinaus.
Hinweis: 10 Fenster + HST + Haustür + 5 Kellerfenster + 4 Dachfenster = 21 Stk.
Menge: 21,000 Stk

### 02 Wandflächen EG und DG (Putz)

#### 02.01 Wandflächen EG und DG (Putz)

**02.01.001 Raufasertapeten entfernen, Wände EG und DG**
Entfernen der überstrichenen Raufasertapeten von den Wandflächen in EG und DG: Perforieren mit Stachelwalze, Einweichen mit Wasser und Tapetenlöser, Abstoßen mit Spachtel einschließlich aller Tapetenreste. Anschließend Abwaschen der Kleisterreste, so dass ein sauberer, tragfähiger Putzuntergrund entsteht; der Kalkgipsputz ist dabei zu schonen. Abgelöste Tapeten sind zu sammeln und durch den Auftragnehmer zu entsorgen. Ausführung unmittelbar nach der Entkernung.
Hinweis: Wandflächen EG ca. 215 + DG ca. 120 = 335 m² (ohne Fliesenflächen).
Menge: 335,000 m²

**02.01.002 Putzfehlstellen ausbessern bis 20 × 20 cm, Wände EG und DG**
Ausbessern einzelner Fehlstellen im Kalkgipsputz bis zu einer Größe von 20 × 20 cm, z. B. ehemalige Dosen- und Befestigungslöcher, Ausbrüche an Heizkörperkonsolen und Leitungsdurchführungen aus der Entkernung. Lose Teile entfernen, Fehlstelle vornässen bzw. grundieren und mit Kalkgips-Maschinenputz bzw. Reparaturmörtel putzbündig schließen, Oberfläche abgezogen und für die anschließende Spachtelung vorbereitet. Kleine Löcher unter 2 cm sind mit der vollflächigen Spachtelung erfasst und hier nicht zu zählen. Die von den Installationsgewerken hergestellten Schlitze sind nicht Bestandteil.
Hinweis: Schätzung: ca. 35 alte Dosen/Abzweige, ca. 20 Konsolenausbrüche, ca. 5 sonstige Stellen = 60 Stk.
Menge: 60,000 Stk

**02.01.003 Ausgleichsputz an größeren Fehlstellen, Wände EG und DG**
Lieferung und Auftragen eines Kalkgips-Ausgleichsputzes in einer Dicke bis 10 mm an größeren zusammenhängenden Fehlstellen, die nicht wieder gefliest werden: ehemalige Fliesenflächen in Küche und Gäste-WC außerhalb der neuen Fliesenflächen sowie die Anschlussflächen des zurückgebauten Schornsteins an den Wänden in EG und DG. Untergrund von Kleber- und Mörtelresten befreien, Haftbrücke bzw. Grundierung nach Herstellerangabe, Putz eben abziehen und flächenbündig an den Bestandsputz anarbeiten. Die Oberfläche wird für die anschließende Q2-Spachtelung vorbereitet.
Hinweis: Schätzung: ehem. Fliesenflächen Küche ca. 4 m² und Gäste-WC ca. 1 m², Schornsteinanschluss EG ca. 2,5 m² und DG ca. 1,5 m² = 9 m².
Menge: 9,000 m²

**02.01.004 Beiputz der Fenster-, Tür- und Öffnungslaibungen, EG und DG**
Lieferung und Herstellen des Beiputzes an den Innenlaibungen nach dem Einbau der neuen Fenster und Außentüren in der Dämmebene: Seiten- und Sturzlaibungen über die volle Wandtiefe von ca. 30 cm bis an den Blendrahmen, mit Putzanschlussprofil am Rahmen und Kantenschutzprofil an den Laibungskanten, Kalkgipsputz eben und rechtwinklig, malerfertig geglättet. Die vom Gewerk Fenster/Türen hergestellte luftdichte Anschlussfolie wird überputzt und darf nicht beschädigt werden; der Putz schließt an die vorher eingebauten Innenfensterbänke an. Enthalten sind außerdem die Laibungen des Wanddurchbruchs Küche/Wohnen und der zargenlosen Wandöffnung Wohnen/Essen–Diele (Ganzglas-Schiebetür). Mengenansatz je Meter Laibungslänge (Seiten und Sturz).
Hinweis: F01–F10, HST, HT je 2 × Höhe + Breite = 47,86 m; Wanddurchbruch 2 × 2,40 = 4,80 m; Öffnung Schiebetür 2 × 2,005 + 0,885 = 4,90 m; gesamt 57,56 ≈ 57,6 m.
Menge: 57,600 m

**02.01.005 Putzträger und Putz auf den Stahlträgern des Wanddurchbruchs**
Lieferung und Befestigen von Putzträger aus verzinktem Rippenstreckmetall auf den Ansichtsflächen und der Unterseite der beiden Stahlträger HEB 140 einschließlich der Betonauflager am Wanddurchbruch Küche/Wohnen, mit ausreichender Überdeckung auf das angrenzende Mauerwerk. Anschließend Auftragen von Kalkgipsputz in zwei Lagen, eben und flächenbündig an den Bestandsputz angearbeitet, Kanten mit Kantenschutzprofil. Streifenbreite bis ca. 30 cm. Die Oberfläche wird für die anschließende Q2-Spachtelung vorbereitet.
Hinweis: Trägerunterseite 3,0 m + Ansichtsflächen beidseitig je 3,0 m = 9,0 m.
Menge: 9,000 m

**02.01.006 Vollflächiges Spachteln der Wandflächen in Q2, EG und DG**
Vollflächiges Spachteln der Putzwandflächen in EG und DG in Oberflächengüte Q2 nach dem Merkblatt „Putzoberflächen im Innenbereich“ mit gipsgebundener Flächenspachtelmasse, einschließlich Schließen kleiner Löcher und Unebenheiten. Spachtelgrate und Ansätze sind nach dem Trocknen abzuschleifen, Schleifstaub ist zu entfernen. Die Oberfläche ist für das Kleben von Malervlies geeignet herzustellen. Ausführung nach Abschluss der Putzergänzungen.
Hinweis: Wandflächen EG 215 + DG 120 = 335 m².
Menge: 335,000 m²

**02.01.007 Grundierung der Wandflächen vor dem Kleben von Malervlies, EG und DG**
Lieferung und Auftragen einer lösemittelfreien Tiefgrundierung auf die gespachtelten Wandflächen in EG und DG zur Verfestigung und zum Ausgleich unterschiedlicher Saugfähigkeit vor dem Kleben des Malervlieses. Einmaliger Auftrag mit Rolle bzw. Bürste in der vom Hersteller vorgeschriebenen Verbrauchsmenge, Glanzstellen vermeiden. Trocknungszeit nach Herstellerangabe einhalten. Die Grundierung ist auf den Vlieskleber abgestimmt.
Hinweis: Fläche wie Pos. 02.01.006.
Menge: 335,000 m²

**02.01.008 Lieferung und Tapezieren Malervlies glatt, Wände EG und DG**
Lieferung und Tapezieren von glattem, überstreichbarem Malervlies (ca. 150 g/m²) auf die grundierten Wandflächen in EG und DG nach ATV DIN 18366, Wandklebetechnik mit Dispersions-Vlieskleber. Bahnen auf Stoß lot- und fluchtgerecht geklebt, Ecken, Laibungen und Anschlüsse sauber geschnitten, Stöße nicht überlappend. Überstände an Decke, Fußboden und Fensterbänken sind exakt zu beschneiden. Das Malervlies ist Teil des Wandsystems mit dem Anstrich nach Pos. 02.01.009.
Hinweis: Fläche wie Pos. 02.01.006.
Menge: 335,000 m²

**02.01.009 Lieferung und Beschichten Dispersionsfarbe Nassabriebklasse 2 auf Malervlies, EG und DG**
Lieferung und Herstellen einer Zwischen- und einer Schlussbeschichtung mit Innen-Dispersionsfarbe weiß, matt, Nassabriebklasse 2 und Deckvermögen Klasse 2 nach DIN EN 13300, lösemittel- und emissionsarm, auf das Malervlies der Wandflächen in EG und DG einschließlich Küche, Gäste-WC und Flure. Gleichmäßig deckend und ansatzfrei im Rollverfahren, Kanten an Decken, Fliesen und Bauteilen sauber beigestrichen. Restarbeiten nach Zargen- und Türmontage sind enthalten. Farbton weiß, Abweichungen nur nach Vorgabe des Auftraggebers.
Hinweis: Fläche wie Pos. 02.01.006.
Menge: 335,000 m²

### 03 Deckenfläche EG (Putz)

#### 03.01 Deckenfläche EG (Putz)

**03.01.001 Putzergänzung an der geschlossenen Deckenöffnung des Schornsteins, EG**
Herstellen der Putzergänzung an der vom Gewerk Rohbau in Stahlbeton geschlossenen Deckenöffnung des zurückgebauten Schornsteins (ca. 0,5 × 0,5 m) in der Decke über EG. Haftbrücke auf den neuen Beton, Kalkgipsputz in passender Dicke eben und flächenbündig an den Bestandsdeckenputz angearbeitet, Anschlussfugen rissfrei. Die Oberfläche wird für die anschließende Q2-Spachtelung vorbereitet. Einschließlich Arbeitsgerüst bis 2 m Arbeitshöhe.
Hinweis: Eine Deckenöffnung ca. 0,5 × 0,5 m lt. Rohbaumaßnahmen.
Menge: 1,000 Stk

**03.01.002 Vollflächiges Spachteln der Deckenfläche in Q2, EG**
Vollflächiges Spachteln der geputzten Stahlbetondecke im Erdgeschoss in Oberflächengüte Q2 nach dem Merkblatt „Putzoberflächen im Innenbereich“ mit gipsgebundener Flächenspachtelmasse auf dem tragfähigen Altanstrich. Einschließlich Schließen der Befestigungslöcher der zurückgebauten Paneeldecke im Arbeitszimmer und kleiner Unebenheiten. Spachtelgrate nach dem Trocknen abschleifen, Schleifstaub entfernen. Arbeiten über Kopf bei einer Raumhöhe bis ca. 2,60 m sind einzurechnen.
Hinweis: Deckenfläche EG 75 m².
Menge: 75,000 m²

**03.01.003 Grundierung der Deckenfläche, EG**
Lieferung und Auftragen einer lösemittelfreien Tiefgrundierung auf die gespachtelte Deckenfläche im Erdgeschoss zur Verfestigung und zum Ausgleich unterschiedlicher Saugfähigkeit von Spachtel und Altanstrich. Einmaliger Auftrag mit Rolle in der vom Hersteller vorgeschriebenen Verbrauchsmenge. Trocknungszeit nach Herstellerangabe einhalten. Die Grundierung ist auf die nachfolgende Deckenbeschichtung abgestimmt.
Hinweis: Deckenfläche EG 75 m².
Menge: 75,000 m²

**03.01.004 Lieferung und Beschichten Deckenfläche EG mit Dispersionsfarbe Nassabriebklasse 2**
Lieferung und Herstellen einer Zwischen- und einer Schlussbeschichtung mit Innen-Dispersionsfarbe weiß, matt, Nassabriebklasse 2 und Deckvermögen Klasse 2 nach DIN EN 13300 auf der grundierten Deckenfläche im Erdgeschoss einschließlich Küche, Gäste-WC und Diele. Gleichmäßig deckend und ansatzfrei im Rollverfahren, Anschlüsse an die Wandflächen mit scharfer Farbkante. Arbeiten über Kopf bei einer Raumhöhe bis ca. 2,60 m sind einzurechnen. Farbton weiß.
Hinweis: Deckenfläche EG 75 m².
Menge: 75,000 m²

### 04 Gipsplattenflächen DG

#### 04.01 Gipsplattenflächen DG

**04.01.001 Grundierung der Gipsplattenflächen, DG**
Lieferung und Auftragen einer lösemittelfreien Grundierung für Gipsplatten auf die vom Gewerk Trockenbau in Q3 gespachtelten und geschliffenen Flächen im Dachgeschoss (Dachschrägen, Kehlbalkendecke und abstellraumseitige Beplankung der neuen Ständerwand zwischen Bad und Abstellraum). Die Grundierung gleicht die unterschiedliche Saugfähigkeit von Karton und Spachtel aus und verhindert Fleckenbildung. Einmaliger Auftrag mit Rolle in der vom Hersteller vorgeschriebenen Menge. Eine Spachtelung ist nicht Bestandteil dieses LV.
Hinweis: Dachschrägen 46 + Kehlbalkendecke 46 + Ständerwand Abstellseite 3,2 × 2,45 = 7,8 → 99,8 m².
Menge: 99,800 m²

**04.01.002 Lieferung und Beschichten Gipsplattenflächen DG mit Dispersionsfarbe Nassabriebklasse 2**
Lieferung und Herstellen einer Zwischen- und einer Schlussbeschichtung mit Innen-Dispersionsfarbe weiß, matt, Nassabriebklasse 2 und Deckvermögen Klasse 2 nach DIN EN 13300 auf den grundierten Gipsplattenflächen der Wohnräume, des Flurs und des Abstellraums im Dachgeschoss (ohne Bad). Gleichmäßig deckend und ansatzfrei, Anschlüsse an Kniestock- und Giebelwände sowie an die Innenfutter der Dachfenster mit sauberer Farbkante. Arbeitshöhen bis 2,45 m unter der Kehlbalkendecke sind einzurechnen. Farbton weiß.
Hinweis: 99,8 m² abzgl. Badanteil 12,2 m² = 87,6 m².
Menge: 87,600 m²

**04.01.003 Lieferung und Beschichten Gipsplattenflächen und Fensterlaibung Bad DG mit Dispersionsfarbe Nassabriebklasse 1**
Lieferung und Herstellen einer Zwischen- und einer Schlussbeschichtung mit Innen-Dispersionsfarbe weiß, matt, Nassabriebklasse 1 nach DIN EN 13300, für Feuchträume geeignet und konservierungsmittelarm, auf den grundierten Gipsplattenflächen (Dachschräge und Kehlbalkendecke) und auf der beigeputzten Innenlaibung des Fensters F08 (Grundierung der Laibung eingeschlossen) im Bad des Dachgeschosses. Gleichmäßig deckend, Anschlüsse an die Wandfliesen und an das Innenfutter des Dachfensters mit sauberer Farbkante. Die Wandflächen des Bades sind gefliest und nicht Bestandteil.
Hinweis: Badanteil wie Trockenbau-LV: Dachschräge Nord Bad 7,2 m² + Kehlbalkendecke Bad 5,0 m² = 12,2 m²; Laibung F08 (2 × 1,01 m + 0,885 m) × ca. 0,30 m ≈ 0,9 m²; Summe 13,1 m².
Menge: 13,100 m²

### 05 Keller

#### 05.01 Keller

**05.01.001 Kellerwände reinigen und abbürsten**
Vorbereiten der geputzten Kellerwände für die Silikatbeschichtung: Abbürsten mit Drahtbürste bzw. Besen, Entfernen von Staub, losen Putz- und Anstrichteilen, Spinnweben und Ausblühungen, anschließend Abkehren und Absaugen. Kreidende Altanstriche sind so weit abzubürsten, dass ein tragfähiger Untergrund entsteht. Die Tragfähigkeit der verbleibenden Altanstriche ist dabei zu prüfen und das Ergebnis dem Auftraggeber mitzuteilen. Abfälle sind zu entsorgen.
Hinweis: Wandflächen Keller ca. 175 m².
Menge: 175,000 m²

**05.01.002 Putzfehlstellen ausbessern bis 20 × 20 cm, Keller**
Ausbessern einzelner Fehlstellen im Kellerputz bis zu einer Größe von 20 × 20 cm, z. B. Befestigungslöcher und Ausbrüche nach Ausbau von Ölkessel, Öltanks, Rohrleitungen und Halterungen. Lose Teile entfernen, Fehlstelle vornässen und mit Kalkzement-Reparaturmörtel putzbündig schließen, Oberfläche dem Bestandsputz angeglichen. Die Mörtel sind für die nachfolgende Silikatbeschichtung geeignet. Die von den Installationsgewerken hergestellten Schlitze und Kernbohrungen sind nicht Bestandteil.
Hinweis: Schätzung ca. 20 Stellen in Technikraum, Waschküche und Flur.
Menge: 20,000 Stk

**05.01.003 Ausgleichsputz an größeren Fehlstellen, Keller**
Lieferung und Auftragen eines Kalkzement-Ausgleichsputzes in einer Dicke bis 15 mm an größeren zusammenhängenden Fehlstellen im Keller: Anschlussfläche des zurückgebauten Schornsteins sowie die vom Gewerk Rohbau geschlossene Wandöffnung des ehemaligen Abgasanschlusses im Technikraum. Untergrund vornässen bzw. Haftbrücke nach Herstellerangabe, Putz eben abziehen und flächenbündig an den Bestandsputz anarbeiten. Der Putz ist für die nachfolgende Silikatbeschichtung geeignet.
Hinweis: Schornsteinanschluss Keller ca. 1,5 m² + Abgasöffnung ca. 0,5 m² = 2,0 m².
Menge: 2,000 m²

**05.01.004 Beiputz der Kellerfensterlaibungen**
Lieferung und Herstellen des Beiputzes an den Innenlaibungen der fünf neuen Kellerfenster (Rohbaumaß 0,885 × 0,510 m) nach dem Fenstertausch, Seiten- und Sturzlaibungen mit Kalkzementputz, Putzanschlussprofil am Blendrahmen und Kantenschutzprofil an den Laibungskanten. Die Anschlussabdichtung des Gewerks Fenster/Türen darf nicht beschädigt werden. Oberfläche eben und für die Silikatbeschichtung geeignet. Mengenansatz je Meter Laibungslänge (Seiten und Sturz).
Hinweis: 5 × (2 × 0,51 + 0,885) = 9,53 ≈ 9,5 m.
Menge: 9,500 m

**05.01.005 Silikatgrundierung der Kellerwände**
Lieferung und Auftragen der zum Silikatsystem gehörenden Silikatgrundierung (Fixativ) auf die vorbereiteten Kellerwände, verdünnt nach Herstellerangabe entsprechend der Saugfähigkeit des Untergrunds. Einmaliger, satter Auftrag mit Bürste bzw. Rolle, Ausbesserungsstellen ohne Ansätze eingebunden. Vor Beginn sind Fenster, Stahlzargen und Metallteile abzukleben bzw. abzudecken. Trocknungszeit vor der Beschichtung nach Herstellerangabe.
Hinweis: Wandflächen Keller ca. 175 m².
Menge: 175,000 m²

**05.01.006 Lieferung und Beschichten Kellerwände mit Dispersions-Silikatfarbe**
Lieferung und Herstellen einer Zwischen- und einer Schlussbeschichtung mit Dispersions-Silikatfarbe weiß, matt, diffusionsoffen und alkalisch, organischer Anteil höchstens 5 % nach DIN 18363, auf den grundierten Kellerwänden aller Kellerräume einschließlich Kellerflur und Treppenabgang. Gleichmäßig deckend im Streich- oder Rollverfahren, Anschlüsse an die gedämmte Kellerdecke, an Fenster und Zargen sauber beigestrichen. Auf tragfähigen Altanstrichen nur nach Freigabe des Systems durch den Hersteller. Farbton weiß.
Hinweis: Wandflächen Keller ca. 175 m²; Kellerdecke gedämmt, ohne Beschichtung.
Menge: 175,000 m²

**05.01.007 Untergrundvorbereitung der Kellertreppe für die Betonbeschichtung**
Vorbereiten der Stahlbeton-Kellertreppe (Tritt- und Setzstufen) für die Bodenbeschichtung: Reinigen und Entfetten, mechanisches Anschleifen der Oberfläche mit Diamantschleifgerät bis zur offenporigen, tragfähigen Betonoberfläche, Entfernen loser Bestandteile und Altbeschichtungsreste, anschließend gründliches Absaugen. Kleine Ausbrüche an Stufenkanten werden mit Epoxid-Reparaturmörtel profilgerecht geschlossen. Die Haftzugfestigkeit des Betons ist stichprobenartig zu prüfen.
Hinweis: Kellertreppe ca. 6 m² lt. Projektbeschreibung.
Menge: 6,000 m²

**05.01.008 Lieferung und Beschichten der Kellertreppe mit Epoxidharz-Bodenbeschichtung**
Lieferung und Herstellen einer Bodenbeschichtung auf der vorbereiteten Kellertreppe aus zweikomponentigem, wasserverdünnbarem Epoxidharz: Grundbeschichtung und zwei Deckbeschichtungen, Farbton grau, mit Einstreuung von Quarzsand in die erste Deckbeschichtung zur Rutschhemmung, Trittflächen, Setzstufen und Stufenkanten vollständig beschichtet. Arbeitsablauf so, dass die Treppe abschnittsweise begehbar bleibt bzw. nach Absprache gesperrt wird. Überarbeitungs- und Aushärtezeiten nach Herstellerangabe; Wandanschlüsse mit sauberer Farbkante.
Hinweis: Kellertreppe ca. 6 m².
Menge: 6,000 m²

**05.01.009 Lackieren der vorhandenen Stahlzargen im Keller**
Überarbeiten der drei vorhandenen Stahlumfassungszargen (Technikraum, Waschküche, Hobbyraum) mit Altanstrich vor dem Einhängen der neuen Türblätter: alte Dichtungsprofile ausbauen und entsorgen, Zargen reinigen und anschleifen, Roststellen von Hand entrosten (Norm-Reinheitsgrad St 2) und punktuell mit Korrosionsschutzgrundierung vorstreichen. Anschließend Vorlack und Schlusslack mit Acryl-Buntlack seidenmatt, Farbton RAL 9016, auf allen sichtbaren Zargenflächen einschließlich Falz. Bandaufnahmen und Schließbleche bleiben frei bzw. werden abgeklebt; neue Dichtungen setzt das Gewerk Tischler / Innenausbau.
Hinweis: 3 Stahlzargen Keller, Abwicklung je ca. 4,9 m.
Menge: 3,000 Stk

### 06 Sonstiges / Eventualpositionen

#### 06.01 Sonstiges / Eventualpositionen

**06.01.001 NEP: Risse im Putz über 2 mm mit Gewebearmierung sanieren**
Bedarfsposition, nur auf Anordnung des Auftraggebers: Sanieren von Putzrissen über 2 mm Breite, die nach dem Entfernen der Tapeten sichtbar werden. Riss keilförmig aufweiten, lose Teile entfernen, grundieren, mit Armierungsspachtel und eingebettetem Glasfasergewebe (Streifenbreite ca. 20 cm) schließen und flächenbündig beispachteln. Die betroffenen Risse sind vor Ausführung mit dem Auftraggeber festzustellen und zu dokumentieren.
Hinweis: Menge nicht abgrenzbar, Einheitspreis je m.
Bedarfsposition (NEP): Abrechnung nur bei tatsächlicher Beauftragung/Ausführung.
Menge: 1,000 m

**06.01.002 NEP: Nicht tragfähige Altanstriche entfernen**
Bedarfsposition, nur auf Anordnung des Auftraggebers: Entfernen nicht tragfähiger, abblätternder oder stark kreidender Altanstriche auf Decken- oder Kellerwandflächen, sofern die Prüfung der Tragfähigkeit dies ergibt. Mechanisches Abstoßen bzw. Abschleifen bis auf den tragfähigen Putz, Absaugen und Entsorgen des Abtrags. Die betroffenen Flächen sind vor Ausführung mit dem Auftraggeber festzustellen und zu dokumentieren.
Hinweis: Menge nicht abgrenzbar, Einheitspreis je m².
Bedarfsposition (NEP): Abrechnung nur bei tatsächlicher Beauftragung/Ausführung.
Menge: 1,000 m²
